# Erweiterung FFWGh Unterspreewald Los 18 Maler
Angebotsaufforderung (GAEB 90, DA83)
DV-Nummer: 14VB06/2
Eröffnung: 31.03.26
Währung: EUR

## Maler
Datum: 09.03.26
EP-Anteile: Lohn; Material; Gerät; Sonstiges

*Hinweis*
Das Amt Unterspreewald baut in Neuendorf am See das
bestehende Feuerwehrgerätehaus um und erweitert
es um eine Fahrzeughalle sowie Werkstatt und Lager.

Bestandsgebäude:

Erweiterung (Ansicht Rückseite):

Im vorhandenen Feuerwehrgebäude kommt es zu
Veränderungen der Raumaufteilung und -nutzung.

Der Umbau wird notwendig, um einen ausreichenden
Stellplatz für ein neues und vor allem größeres
Feuerwehrfahrzeug zu schaffen. Der vorhandene
Stellplatz im Bestandsgebäude ist inzwischen zu klein.
Die wesentliche Tragstruktur des vorhandenen Gebäudes
wird nicht geändert. Die Wandeinbauten im
Bestandsgebäude sind nichttragend, bis auf wenige
Ausnahmen kleineren Umfanges.
Der Rohbau der Erweiterung besteht aus einem Mauerwerk
aus Leichthochlochziegeln auf einer
Fundamentplatte aus Stahlbeton. Das Dachtragwerk wird
aus Holz und Holzwerkstoffplatten hergestellt und
dient als aussteifende Dachscheibe. Die geneigt
einzubauende Dachscheibe ist mit einer
Flachdachabdichtung versehen. Das Dachtragwerk der
hofseitigen Lagererweiterung ist ein Pultdach mit
Betondachsteineindeckung.
Der Anbau weicht optisch deutlich vom Bestandsgebäude
ab, um das optische Erscheinungsbild und
insbesondere die Symmetrie des Bestandsgebäudes zu
erhalten.

Straßenansicht:

Rohbau mit Dachtragwerk Halle (ohne Scheibe):

*Hinweis*
1. Verschlossene Aufenthaltsräume werden vom Bauherrn
nicht zur Verfügung gestellt. Diese sind jeweils im
Rahmen der Baustellenenrichtung eines jeden Loses zu
berücksichtigen.

2. Wasser und Strom werden vom Bauherrn in für diese
Bauleistung üblichen Anschlussgrößen zur Verfügung
gestellt. Abwasser aus dem Baustellenbetrieb kann
nicht abgeleitet werden.

3. Sanitärräume werden vom Bauherrn nicht zur
Verfügung gestellt. Diese sind jeweils im Rahmen der
Baustellenenrichtung eines jeden Loses zu
berücksichtigen. Eine mobile Baustellentoilette mit
Waschmöglichkeit, Heizlüfter und Beleuchtung wird
durch den AG jedoch über die gesamte Bauzeit zur
Verfügung gestellt.

4. Der Baustellenbereich beinhaltet die durch Bauzäune
o.ä. abgegrenzten Grundstücksfläche.

5. Der Untergrund des Baugrundstückes ist im
betroffenen Bereich hinreichend tragfähig und teilweise
befestigt. Der Untergrund innerhalb des Gebäudes
besteht aus einem Unterbeton, meistens mit einem
Estrich belegt.

6. Baustellenzufahrt direkt über die angrenzende
Dorfstraße ohne Einschränkung. Die Zufahrt auf dem
Grundstück ist mit Betonsteinpflaster befestigt. Die
angrenzende Straße hat eine Asphaltoberfläche und ist
ca.
5,5m breit.

7. Ausgewiesene Parkplätze werden nicht zur Verfügung
gestellt. Die Beschaffung von entsprechenden
Flächen auf dem Baugrundstück ist nicht möglich. Ein
Kostenersatz dafür erfolgt nicht.
Privat- und Transportfahrzeuge können auf einigen
straßenbegleitenden öffentlichen Parkplätzen abgestellt
werden. Auch hier gilt: ohne Kostenersatz.
Für die Baustelleneinrichtung und Lagerflächen
vorgesehene Flächen dürfen nicht als Parkflächen
genutzt
werden, wenn dadurch andere (fremde) Gewerke behindert
werden.

8. Durch den AN verursachte Verschmutzungen der
angrenzenden Straßen und Gehwege sind ohne
zusätzliche Kosten für den AG und unverzüglich zu
beseitigen. Durch Verschmutzungen entstandene Schäden
gehen zu Lasten des AN.

9. Der Bieter ist angehalten, sich vor Abgabe seines
Angebotes ein Bild vom Baugrundstück zu machen.
Grundstück und Gebäude sind besichtigungsreif. Für
eine Gebäudebesichtigung bedarf es aber einer
Terminabstimmung für den Zugang.

*Hinweis*
1. Soweit in der Leistungsbeschreibung auf Technische
Spezifikationen, z.B. nationale Normen, mit denen
Europäische Normen umgesetzt werden, europäisch
technische Bewertungen, gemeinsame technische
Spezifikationen, Internationale Normen, Bezug genommen
wird, werden auch ohne den ausdrücklichen Zusatz:
"oder gleichwertig" immer gleichwertige Technische
Spezifikationen in Bezug genommen.

2. Die hier beschriebenen Leistungen verstehen sich,
sofern in der Leistungsaufstellung nichts anderes
erwähnt
ist, als vollständige Leistungen, die die geeignete
Verwendung und dauerhafte Funktionalität nach Art
dieser Leistung gewährleisten. Für die angebotenen
Leistungen übernimmt der AN die Verpflichtung der
Vollständigkeit, das heißt Leistungen und
Nebenleistungen, die sich für die Erfüllung der
einzelnen
Positionsanforderungen zwangsläufig ergeben, sind
einzukalkulieren, auch wenn sie im Leistungsverzeichnis
nicht ausdrücklich erwähnt sind.

3. Für uneindeutige oder Leistungsbeschreibungen mit
offensichtlichen Fehlern ist vor Angebotsabgabe
Aufklärung zu verlangen. Erfolgt diese offensichtlich
erforderliche Aufklärung nicht, weil der Bieter es
nicht
verlangt hat, können diese offensichtlichen
Unklarheiten oder Fehler später nicht Grundlage von
Nachforderungen desselben Auftragnehmers werden.

4. Sollte nur Lieferung Leistungsbestandteil sein, ist
das in den Leistungspositionen ausdrücklich erwähnt.
Andernfalls gilt immer Lieferung, Transport sowie
Einbau/Montage als vereinbart.

5. Leistungen für Baustelleneinrichtungen jedes
einzelnen Loses sind in den Einheitspreisen zu
berücksichtigen. Siehe auch "Checkliste zur Planung
der Baustelleneinrichtung"
(www.baua.de/DE/Angebote/Publikationen/Praxis).
Baustelleneinrichtungen über die beschriebenen
Einzelleistungen hinaus, die auch für andere
Lose/Gewerke
nutzbar sein müssen, sind bei Bedarf separat
beschrieben (z.B. mobile Baustellentoilette, Bauschild
o.ä.).

6. Vom Bieter angeforderte Fabrikat- und/oder
Produktangaben sind Kernbestandteile des Angebotes. Sie
sind mit dem Angebot abzugeben. Bei der Abfrage nach
Hersteller und Typ ist auch beides anzugeben!
Spätere Veränderungen von Produkten ohne vorherige
gemeinsame Vereinbarung zwischen Bauherr und
Auftragenehmer sind nicht zulässig.

7. Die Mengen des Leistungsverzeichnisses sind keine
Bestell-/Ausführungsmengen. Dafür sind Werk-
und Montagepläne sowie die Mengenermittlungen des
Ausführenden maßgebend.

8. Sind Abweichungen vom Leistungstext zwingend
erforderlich, weil z.B. kein Hersteller die geforderte
Kombination liefern kann, dann sind diese Abweichungen
in einer gesonderten Anlage zum Angebot
aufzuführen. Änderungen an Positionstexten selbst
(Streichungen, Ergänzungen) sind nicht zulässig!

9. Die Gliederung des Leistungsverzeichnisses dient
lediglich der besseren Übersicht. Die Positionen
gelten für alle Leistungsbereiche des LVs und es
können dementsprechend auch Mengen in verschiedenen
Gliederungspunkten zugeordnet werden.
Die Reihenfolge der Leistungen im Leistungsverzeichnis
soll den tatsächlichen Ablauf darstellen, kann dies
aber nicht durchgängig.

10. Bestandteile der Leistungsbeschreibung sind:
- Dieses Leistungsverzeichnis einschließlich der
Vorbemerkungen
- Bauzeitplan in der beiliegenden Fassung
- Plan 506 "Trockenbau Erdgeschoss"
- Plan 507 "Fliesen"

*Hinweis*
Ausführung der Leistung in fertiggestellten Räumen und
in solchen mit Aufputzinstallationen der Haustechnik:
Die Beschichtung kann nicht im Spritzverfahren
aufgebracht werden,
der Bodenbelag besteht aus Zementestrich noch ohne
Oberflächenbeschichtung.

*Hinweis*
Angrenzende Böden, Sanitäreinrichtungen, Beschläge und
Einrichtungsgegenstände müssen abgedeckt
bzw. abgeklebt werden.
Das Abdeckmaterial ist nach Ausführung der Leistung
rückstandslos zu entfernen.
Insbesondere sind Glas- und Aluminiumflächen bei der
Verwendung Silikat- bzw. kalkhaltiger Anstrichstoffe
durch Abkleben zu schützen.
Wenn möglich, sind die vorhandenen Dichtungen an
Zargen, Türen und Fenstern u.dgl. vor den Arbeiten zu
entfernen und anschließend wieder einzubauen,
andernfalls sind sie abzukleben. Dies gilt in gleicher
Weise
für Beschläge. Bewegliche Teile sind gangbar zu halten.
Klebebänder dürfen die Untergründe, auf denen sie
angebracht sind, nicht angreifen.
Angrenzende Bauteile wie Fenster, Türen fertige
Oberflächen fremder Gewerke u.ä. sind mit einer
behelfsmäßigen Schutzvorrichtung für die Dauer der
vertraglichen Ausführungsfristen vor Beschädigung und
Verschmutzung zu schützen.
Die Vergütung dieser Arbeiten erfolgt mit
entsprechenden Positionen, sofern es sich nicht um
Nebenleistungen handelt.

Frisch beschichtete Flächen sind den zu üblicherweise
zu erwartenden Witterungsbedingungen
entsprechend zu schützen und nachzubehandeln.

*Hinweis*
Ergänzend zu den in VOB/C DIN 18363 genannten gelten
als nicht gesondert zu vergütende
Nebenleistungen nachfolgend genannte und ggf. nicht
aufgeführte, aber vergleichbare Leistungen:
.......................................................
.......................................................
....................................................
Schutzabdeckungen für angrenzende gewerkefremde
Bauteile und Fußbodenflächen zur Vermeidung der
Verschmutzung.
.......................................................
.......................................................
.......................................................
........
Entfernen von Farbspuren, Spritzern und dgl. aus den
Arbeiten des Auftragnehmers
.......................................................
.......................................................
.......................................................
........
Schutzmaßnahmen durch Hinweisschilder für den
Personenverkehr, sowie Absperrungen im üblichen
Umfang.

*Hinweis*
Wenn der Auftragnehmer für das Lagern von Geräten und
Material Lagerflächen oder Räume benötigt, sind
diese mit dem Auftraggeber festzulegen.
Die Zuweisung von Räumen erfolgt stets widerruflich.
Durch die Benutzung von Räumen als Unterkunft oder
Baustofflager dürfen die Arbeiten anderer Gewerke
nicht behindert werden.
Die Lagerung feuergefährlicher Stoffe bedarf einer
ausdrücklichen Zustimmung des Auftraggebers.
Nach Aufforderung durch den AG sind die benutzten
Räume und Lagerflächen innerhalb von 3 Werktagen
besenrein zu räumen

*Hinweis*
Die zu verarbeitenden Stoffe müssen der jeweiligen
Stoffnorm entsprechen und sind gem. den
Verarbeitungsrichtlinien der Hersteller zu verarbeiten.
Dem Auftraggeber ist auf Verlangen Einsicht darin zu
gewähren.
Für Beschichtungsaufbauten müssen Produkte desselben
Herstellers verwendet werden. Insbesondere bei
Beschichtungssystemen, die als solche vom Hersteller
ausgewiesen sind, sind ausschließlich die
entsprechenden Systemkomponenten zu verwenden.

Beschichtungsstoffe, Lösungs- und Verdünnungsmittel
müssen neben den Aussagen der DIN 18363 bei der
Verwendung in Räumen, die vorwiegend dem Aufenthalt
von Menschen oder Tieren dienen, so beschaffen
sein, dass sie keine Belästigung oder
Gesundheitsgefährdung durch Ausdünstung darstellen.

Als Gefahrstoffe nach der GefStoffV oder den TRGS
eingeordnete Beschichtungsstoffe und Lösemittel dürfen
grundsätzlich nur in Originalgebinden auf der
Baustelle verarbeitet werden.

Restmaterial ist, sofern es nicht vom Auftraggeber
ausdrücklich übernommen wird, kostenlos und
rückstandsfrei zu beseitigen. Gleiches gilt für
Verpackung, Abdeckmaterial, Behälter u.dgl.
Die einschlägigen Vorschriften über Sonderabfall sind
einzuhalten. Der Auftraggeber kann einen
entsprechenden Nachweis verlangen.
Farbreste dürfen, auch wenn sie in Bezug auf
Umweltschutz unbedenklich sind, nicht in die
Entwässerung
des Gebäudes oder der Außenanlagen gelangen.

Nach Abschluss der Arbeiten ist dem Auftraggeber eine
Baustellen-Materialliste zu übergeben, in der das
verwendete Beschichtungsmaterial, gegliedert nach
Verwendungszweck, Fabrikat und Hersteller gelistet ist.
Für geringfügige Ausbesserungen sind dem Auftraggeber
auf Verlangen nach Abschluss der Arbeiten
genügend Restmaterialien zu übergeben.

### Titel 01 Anstriche innen

**01.01 Aufrauen Besch Wand Putz mattschleifen**
*** EP-Aufgliederung gefordert
STLB-Bau 2025-10 034
Aufrauen der Beschichtung für Beschichtungsarbeiten, an
Wand mit Putz, innen, Kalkzement-Normalputzmörtel (GP),
gefilzt, durch Mattschleifen, Arbeitshöhe der zu
bearbeitenden
oder zu bekleidenden Fläche bis 3,5 m über der
Standfläche
des hierfür erforderlichen Gerüstes.
Menge: 110,000 m2

**01.02 Putzfehlstellen ausbessern Wand Putz**
*** EP-Aufgliederung gefordert
STLB-Bau 2025-10 034
Putzfehlstellen ausbessern, für Beschichtungsarbeiten,
an
Wand mit Putz, innen, vorh. Qualitätsstufe Oberfläche
Q2,
Kalkzement-Normalputzmörtel (GP), gefilzt, Arbeitshöhe
der zu
bearbeitenden oder zu bekleidenden Fläche bis 3,5 m
über der
Standfläche des hierfür erforderlichen Gerüstes,
Maße '
in Einzelflächen bis 1m2'
.
Menge: 5,000 m2

**01.03 Unebenheiten ausgleichen Wand Putz**
*** EP-Aufgliederung gefordert
STLB-Bau 2025-10 034
Unebenheiten ausgleichen, für Beschichtungsarbeiten, an
Wand mit Putz, innen, vorh. Qualitätsstufe Oberfläche
Q2,
Kalkzement-Normalputzmörtel (GP), gefilzt, Arbeitshöhe
der zu
bearbeitenden oder zu bekleidenden Fläche bis 3,5 m
über der
Standfläche des hierfür erforderlichen Gerüstes,
Maße '
in Einzelflächen bis 1m2'
.
Menge: 20,000 m2

**01.04 Wand innen Putz Dispersions-Spachtelmasse 1x spachteln**
*** EP-Aufgliederung gefordert
STLB-Bau 2025-10 034
Wand innen, mit Putz, Kalkzement-Normalputzmörtel (GP),
gefilzt, mit Dispersionsspachtelmasse einmal spachteln,
ganzflächig, Arbeitshöhe der zu bearbeitenden oder zu
bekleidenden Fläche bis 3,5 m über der Standfläche des
hierfür
erforderlichen Gerüstes,
Hersteller und Typ '
....................................................'
vom Bieter einzutragen.
Menge: 50,000 m2

**01.05 Anschlussfuge innen abdichten elast.Dichtstoff Acrylatdispersion B bis 10mm**
*** EP-Aufgliederung gefordert
STLB-Bau 10/2025 023 TB
Anschlussfuge im Innenputz abdichten, mit elastischem
Dichtstoff, Basis Acrylatdispersion, Fugenbreite bis
10 mm,
Profile werden gesondert vergütet,

Hersteller und Typ '
....................................................'
vom Bieter einzutragen.
Menge: 200,000 m

**01.06 Überholungsbesch Wand Putz Dispersionsfarbe**
*** EP-Aufgliederung gefordert
*** Bezugsbeschreibung
STLB-Bau 2025-10 034
Überholungsbeschichtung an Wand, innen, Untergrund
Putz,
Zement-Normalputzmörtel (GP),
Schlussbeschichtung aus Dispersionsfarbe, gefüllt,
matt DIN
EN 13300, Glanzgrad G3, deckend,
Nassabriebbeständigkeit
R-Klasse 3 DIN EN 13300,
Farbton '
weiß'

Hersteller und Typ '
....................................................'
vom Bieter einzutragen,
Arbeitshöhe der zu bearbeitenden oder zu bekleidenden
Fläche
bis 3,5 m über der Standfläche des hierfür
erforderlichen
Gerüstes.
Menge: 60,000 m2

**01.07 Überholungsbesch Wie vor, jedoch an Leibung; Breite Leibung: '15' cm**
*** EP-Aufgliederung gefordert
*** wie Position 01.06
STLB-Bau 2025-10 034
Wie Position 01.06, jedoch:
an Leibung
Breite Leibung: '15'  cm
Menge: 60,220 m

**01.08 Überholungsbesch Wie vor, jedoch an Leibung; Breite Leibung: '30' cm**
*** EP-Aufgliederung gefordert
*** wie Position 01.06
STLB-Bau 2025-10 034
Wie Position 01.06, jedoch:
an Leibung
Breite Leibung: '30'  cm
Menge: 40,000 m

**01.09 Überholungsbesch Wie vor, jedoch hellgetönt;**
*** EP-Aufgliederung gefordert
*** wie Position 01.06
STLB-Bau 2025-10 034
Wie Position 01.06, jedoch:
hellgetönt
Hersteller und Typ '
....................................................'
vom Bieter einzutragen,
Menge: 140,000 m2

**01.10 Erstbesch Wand Gipsplatte Dispersionsfarbe-GBS Dispersionsfarbe Dispersionsfarbe**
*** EP-Aufgliederung gefordert
*** Bezugsbeschreibung
STLB-Bau 2025-10 034
Erstbeschichtung an Wand, innen, Untergrund
Gipsplatten,
vorh. Qualitätsstufe Oberfläche Q2,
Grundbeschichtung für Dispersionsfarbe,
haftvermittelnd,
Zwischenbeschichtung aus Dispersionsfarbe,
Schlussbeschichtung aus Dispersionsfarbe, matt DIN EN
13300, Glanzgrad G3, deckend, Nassabriebbeständigkeit
R-Klasse 3 DIN EN 13300,
Hersteller und Typ '
....................................................'
vom Bieter einzutragen,
Arbeitshöhe der zu bearbeitenden oder zu bekleidenden
Fläche
bis 3,5 m über der Standfläche des hierfür
erforderlichen
Gerüstes.
Menge: 20,000 m2

**01.11 Erstbesch Gipsplatte Wie vor, jedoch hellgetönt;**
*** EP-Aufgliederung gefordert
*** wie Position 01.10
STLB-Bau 2025-10 034
Wie Position 01.10, jedoch:
hellgetönt
Hersteller und Typ '
....................................................'
vom Bieter einzutragen,
Menge: 80,000 m2

**01.12 Erstbesch Wand Putz Dispersionsfarbe-GBS Dispersionsfarbe Dispersionsfarbe**
*** EP-Aufgliederung gefordert
*** Bezugsbeschreibung
STLB-Bau 2025-10 034
Erstbeschichtung an Wand, innen, Untergrund Putz, vorh.
Qualitätsstufe Oberfläche Q2,
Grundbeschichtung für Dispersionsfarbe,
haftvermittelnd,
Zwischenbeschichtung aus Dispersionsfarbe,
Schlussbeschichtung aus Dispersionsfarbe, matt DIN EN
13300, Glanzgrad G3, deckend, Nassabriebbeständigkeit
R-Klasse 3 DIN EN 13300,
Farbton '
weiß'

Arbeitshöhe der zu bearbeitenden oder zu bekleidenden
Fläche
bis 3,5 m über der Standfläche des hierfür
erforderlichen
Gerüstes.
Menge: 260,000 m2

**01.13 Erstbesch Putz Wie vor, jedoch hellgetönt;**
*** EP-Aufgliederung gefordert
*** wie Position 01.12
STLB-Bau 2025-10 034
Wie Position 01.12, jedoch:
hellgetönt
Menge: 40,000 m2

**01.14 Überholungsbesch Sockel Gipsplatte Abwicklung 2 m Acrylatdispersionsfarbe**
*** EP-Aufgliederung gefordert
*** Bezugsbeschreibung
STLB-Bau 2025-10 034
Überholungsbeschichtung an Sockel, innen, Untergrund
Gipsplatten, vorh. Qualitätsstufe Oberfläche Q2,
beschichtet mit '
Beschichtungen der Vorpositionen'

Abwicklung der Bearbeitungsflächen '2'  m,
Schlussbeschichtung aus Acrylatdispersionsfarbe, matt
DIN EN
13300, Glanzgrad G3, transparent,
Nassabriebbeständigkeit
R-Klasse 1 DIN EN 13300,
Farbton '
farblos'

Hersteller und Typ '
....................................................'
vom Bieter einzutragen,
Arbeitshöhe der zu bearbeitenden oder zu bekleidenden
Fläche
bis 3,5 m über der Standfläche des hierfür
erforderlichen
Gerüstes.
Menge: 20,000 m

**01.15 Überholungsbesch Sockel Wie vor, jedoch Untergrund Putz;**
*** EP-Aufgliederung gefordert
*** wie Position 01.14
STLB-Bau 2025-10 034
Wie Position 01.14, jedoch:
Untergrund Putz
Menge: 140,000 m

**01.16 Aufrauen Besch Decke Gipsplatte**
*** EP-Aufgliederung gefordert
STLB-Bau 2025-10 034
Aufrauen der Beschichtung für Beschichtungsarbeiten, an
Decke aus Gipsplatten, innen, Beschichtung aus
Dispersionsfarbe, Arbeitshöhe der zu bearbeitenden
oder zu
bekleidenden Fläche bis 3,5 m über der Standfläche des
hierfür
erforderlichen Gerüstes.
Menge: 35,000 m2

**01.17 Überholungsbesch Decke Gipsplatte Dispersionsfarbe**
*** EP-Aufgliederung gefordert
STLB-Bau 2025-10 034
Überholungsbeschichtung an Decke, innen, Untergrund
Gipsplatten, glatt,
Schlussbeschichtung aus Dispersionsfarbe, matt DIN EN
13300, Glanzgrad G3, deckend,
Farbton '
weiß'

Hersteller und Typ '
....................................................'
vom Bieter einzutragen,
Arbeitshöhe der zu bearbeitenden oder zu bekleidenden
Fläche
bis 3,5 m über der Standfläche des hierfür
erforderlichen
Gerüstes.
Menge: 70,000 m2

**01.18 Erstbesch Decke Gipsplatte Dispersionsfarbe-GBS Dispersionsfarbe Dispersionsfarbe**
*** EP-Aufgliederung gefordert
STLB-Bau 2025-10 034
Erstbeschichtung an Decke, innen, Untergrund
Gipsplatten,
vorh. Qualitätsstufe Oberfläche Q2, glatt,
Grundbeschichtung für Dispersionsfarbe,
haftvermittelnd,
Zwischenbeschichtung aus Dispersionsfarbe,
Schlussbeschichtung aus Dispersionsfarbe, matt DIN EN
13300, Glanzgrad G3, deckend, Arbeitshöhe der zu
bearbeitenden oder zu bekleidenden Fläche bis 3,5 m
über der
Standfläche des hierfür erforderlichen Gerüstes.
Menge: 20,000 m2

**01.19 Erstbesch Umfassungszarge Stahl Abwickl. 10-20cm L bis 5m 1K-Haftgrund 1K-Acrylharzlack 1K-Acrylharzlack**
*** EP-Aufgliederung gefordert
*** Bezugsbeschreibung
STLB-Bau 2025-10 034
Erstbeschichtung an Umfassungszarge, innen, Untergrund
grundierter Stahl, Abwicklung der Bearbeitungsfläche
über 10
bis 20 cm, Gesamtlänge der Zarge bis 5 m,
Grundbeschichtung aus Haftgrund, einkomponentig,
Zwischenbeschichtung aus Acrylharzlack, einkomponentig,
Schlussbeschichtung aus Acrylharzlack, einkomponentig,
seidenmatt, deckend, sattgetönt,
Farbton '
anthrazit'

Hersteller und Typ '
....................................................'
vom Bieter einzutragen.
Menge: 1,000 St

**01.20 Erstbesch UZarge Wie vor, jedoch Abwicklung der Bearbeitungsfläche über 20 bis 40 cm;**
*** EP-Aufgliederung gefordert
*** wie Position 01.19
STLB-Bau 2025-10 034
Wie Position 01.19, jedoch:
Abwicklung der Bearbeitungsfläche über 20 bis 40 cm
Menge: 2,000 St

**01.21 Erstbesch UZarge Wie vor, jedoch Gesamtlänge der Zarge über 5 bis 6 m;**
*** EP-Aufgliederung gefordert
*** wie Position 01.19
STLB-Bau 2025-10 034
Wie Position 01.19, jedoch:
Gesamtlänge der Zarge über 5 bis 6 m
Menge: 3,000 St

**01.22 Erstbesch UZarge Wie vor, jedoch Abwicklung der Bearbeitungsfläche über 20 bis 40 cm; Gesamtlänge der Zarge über 5 bis 6 m;**
*** EP-Aufgliederung gefordert
*** wie Position 01.19
STLB-Bau 2025-10 034
Wie Position 01.19, jedoch:
Abwicklung der Bearbeitungsfläche über 20 bis 40 cm
Gesamtlänge der Zarge über 5 bis 6 m
Menge: 2,000 St

**01.23 Erstbeschichtung Zarge Wie vor, jedoch an Eckzarge; Gesamtlänge der Zarge über 5 bis 6 m;**
*** EP-Aufgliederung gefordert
*** wie Position 01.19
STLB-Bau 2025-10 034
Wie Position 01.19, jedoch:
an Eckzarge
Gesamtlänge der Zarge über 5 bis 6 m
Menge: 1,000 St

**01.24 Überholungsbesch Umfassungszarge Stahl Abwickl. 20-40cm L 5-6m 1K-Haftgrund 1K-Acrylharzlack**
*** EP-Aufgliederung gefordert
*** Bezugsbeschreibung
STLB-Bau 2025-10 034
Überholungsbeschichtung an Umfassungszarge, innen,
Untergrund grundierter Stahl, Abwicklung der
Bearbeitungsfläche über 20 bis 40 cm, Gesamtlänge der
Zarge
über 5 bis 6 m,
Zwischenbeschichtung aus Haftgrund, einkomponentig,
Schlussbeschichtung aus Acrylharzlack, einkomponentig,
seidenmatt, deckend, sattgetönt,
Farbton '
anthrazit'

Hersteller und Typ '
....................................................'
vom Bieter einzutragen.
Menge: 3,000 St

**01.25 Wie vor, jedoch Abwicklung der Bearbeitungsfläche über 40 bis 60 cm;**
*** EP-Aufgliederung gefordert
*** wie Position 01.24
STLB-Bau 2025-10 034
Wie Position 01.24, jedoch:
Abwicklung der Bearbeitungsfläche über 40 bis 60 cm
Menge: 1,000 St

**01.26 Dichtprofil aus-wiedereinbauen**
*** EP-Aufgliederung gefordert
STLB-Bau 2025-10 037
Aus- und Wiedereinbau eines Dichtprofils,
Arbeitshöhe der zu bearbeitenden oder zu bekleidenden
Fläche
bis 3,5 m über der Standfläche des hierfür
erforderlichen
Gerüstes.
Menge: 70,000 m

**01.27 Erstbesch Innentür beidseitig Stahl B 1010 mm H 2260 mm 1K-Haftgrund 1K-Acrylharzlack**
*** EP-Aufgliederung gefordert
*** Bezugsbeschreibung
STLB-Bau 2025-10 034
Erstbeschichtung an Innentür, beidseitig, einflügelig,
mit
Falz/Doppelfalz, glatt, Untergrund grundierter Stahl,
Behandlung
der Zarge wird gesondert vergütet, vorh. Dichtprofil,
Breite Nennmaß Wandöffnung '1010'  mm,
Höhe Nennmaß Wandöffnung '2260'  mm,
Grundbeschichtung aus Haftgrund, einkomponentig,
Schlussbeschichtung aus Acrylharzlack, einkomponentig,
deckend, sattgetönt,
Farbton '
RAL 3000 Feuerrot'

Hersteller und Typ '
....................................................'
vom Bieter einzutragen,
Arbeitshöhe bis 3 m.
Menge: 3,000 St

**01.28 Aufrauen Besch Türblatt Stahl mattschleifen**
*** EP-Aufgliederung gefordert
STLB-Bau 2025-10 034
Aufrauen der Beschichtung an Türblatt aus Stahl, innen,
Maße '
Nennmaß: 1010 x 2135mm'

durch Mattschleifen, Arbeitshöhe der zu bearbeitenden
oder zu
bekleidenden Fläche bis 3,5 m über der Standfläche des
hierfür
erforderlichen Gerüstes.
Menge: 3,000 St

**01.29 Besch Innentür Wie vor, jedoch Überholungsbeschichtung; Schlussbeschichtung aus Epoxidharzlack, 2-komponentig; seidenmatt; Zwischenbeschichtung aus Haftgrund, 2-komponentig;**
*** EP-Aufgliederung gefordert
*** wie Position 01.27
STLB-Bau 2025-10 034
Wie Position 01.27, jedoch:
Überholungsbeschichtung
Schlussbeschichtung aus Epoxidharzlack, 2-komponentig
seidenmatt
Zwischenbeschichtung aus Haftgrund, 2-komponentig
Hersteller und Typ '
....................................................'
vom Bieter einzutragen,
Menge: 3,000 St

**01.30 Überholungsbesch Rohr Stahl 1K-Haftgrund 1K-Acrylharzlack**
*** EP-Aufgliederung gefordert
STLB-Bau 2025-10 034
Überholungsbeschichtung an Rohrleitung, innen,
Untergrund
Stahl, bis DN 80,
Zwischenbeschichtung aus Haftgrund, einkomponentig,
Schlussbeschichtung aus Acrylharzlack, einkomponentig,
deckend, sattgetönt,
Farbton '
weiß'

Hersteller und Typ '
....................................................'
vom Bieter einzutragen.
Menge: 100,000 m

### Titel 02 Anstriche Holz

**Ausführungsbeschreibung 0001 Erläuterungen zu den Holzbauteilen**
*Erläuterungen zu den Holzbauteilen*
Holzbauteile (Stützen und Unterzug) aus Lärche im
Außenbereich:

Spanplatten (OSB 3) und Sparren im Außenbereich:

Spanplatten (OSB 3), Sparren und Pfetten im
Innenbereich:

(Beachte: Das abgebildete Gerüst ist für die
Malerarbeiten nicht
mehr vorhanden!)

Stirn- und Windbrett des vorhandenen Ortganges:

Gesimskasten bzw. Dachuntersicht an den vorhandenen
Traufen:

**02.01 Erstbesch Stütze Holz Abwicklung 0,65 m Alkydharzlack Alkydharzlack**
*** EP-Aufgliederung gefordert
*** Bezugsbeschreibung
STLB-Bau 2025-10 034
Erstbeschichtung an Stütze, eckig, außen, Untergrund
Holz,
Lärche, gehobelt, starke Beanspruchung DIN EN 927-1,
maßhaltig DIN EN 927-1,
Abwicklung der Bearbeitungsflächen '0,65'  m,
Zwischenbeschichtung aus Alkydharzlack,
Schlussbeschichtung aus Alkydharzlack, matt DIN EN
927-1,
deckend, sattgetönt,
Farbton '
anthrazit'

Hersteller und Typ '
....................................................'
vom Bieter einzutragen,
Arbeitshöhe der zu bearbeitenden oder zu bekleidenden
Fläche
bis 3,5 m über der Standfläche des hierfür
erforderlichen
Gerüstes.
Menge: 5,000 m

**02.02 Erstbesch Holz Wie vor, jedoch an Unterzug;**
*** EP-Aufgliederung gefordert
*** wie Position 02.01
STLB-Bau 2025-10 034
Wie Position 02.01, jedoch:
an Unterzug
Menge: 5,000 m

**02.03 Nachschrauben Stirnbrett Ortgang nichtrostende Schrauben**
Nachschrauben Stirnbrett Ortgang mit nichtrostenden
Schrauben, Brettdicke 18 bis 22mm, Schrauben in
Stirnseite
des Windbrettes, Schrauben bis 3,5 x 45 mm.
Ersatz der gelösten Schrauben, einschl. Entfernen der
vorhanden Schrauben.
6 Schrauben je Meter Brettlänge, Anordnung beidseitig.
Menge: 30,000 m

**02.04 Aufrauen Besch Windbrett Ortgang Holz mattschleifen**
*** EP-Aufgliederung gefordert
*** Bezugsbeschreibung
STLB-Bau 2025-10 034
Aufrauen der Beschichtung an Windbrett/Ortgang aus
Holz,
außen,
Maße '
Abwicklung bis 20cm, Nut+Feder-Schalung mit 1 bis 2
sichtbaren Federn'

durch Mattschleifen, Arbeitshöhe der zu bearbeitenden
oder zu
bekleidenden Fläche bis 7,5 m über der Standfläche des
hierfür
erforderlichen Gerüstes, Gerüst wird gesondert
vergütet.
Menge: 30,000 m

**02.05 Aufrauen Besch Wie vor, jedoch an Stirnbrett;**
*** EP-Aufgliederung gefordert
*** wie Position 02.04
STLB-Bau 2025-10 034
Wie Position 02.04, jedoch:
an Stirnbrett
Maße '
Abwicklung bis 16cm'
Menge: 30,000 m

**02.06 Aufrauen Besch Wie vor, jedoch an Gesims; bis 3,5 m über der Standfläche des hierfür erforderlichen Gerüstes; Abwicklung der Bearbeitungsflächen: '0,3' m**
*** EP-Aufgliederung gefordert
*** wie Position 02.04
STLB-Bau 2025-10 034
Wie Position 02.04, jedoch:
an Gesims
bis 3,5 m über der Standfläche des hierfür
erforderlichen
Gerüstes
Abwicklung der Bearbeitungsflächen: '0,3'  m
Menge: 6,000 m

**02.07 Erstbesch Windbrett Ortgang Holz Abwicklung 0,2 m Alkydharzlack Alkydharzlack**
*** EP-Aufgliederung gefordert
*** Bezugsbeschreibung
STLB-Bau 2025-10 034
Erstbeschichtung an Windbrett/Ortgang, außen,
Untergrund
Holz, Fichte, mit Nut und Feder, gehobelt, starke
Beanspruchung DIN EN 927-1, begrenzt maßhaltig DIN EN
927-1,
Abwicklung der Bearbeitungsflächen '0,2'  m,
beschichtet mit '
weitgehend abgeschliffene braune Lasur'

Zwischenbeschichtung aus Alkydharzlack,
Schlussbeschichtung aus Alkydharzlack, matt DIN EN
927-1,
deckend, sattgetönt,
Farbton '
anthrazit'

Hersteller und Typ '
....................................................'
vom Bieter einzutragen,
Arbeitshöhe der zu bearbeitenden oder zu bekleidenden
Fläche
bis 7,5 m über der Standfläche des hierfür
erforderlichen
Gerüstes, Gerüst wird gesondert vergütet.
Menge: 30,000 m

**02.08 Erstbesch Wie vor, jedoch an Stirnbrett; Abwicklung der Bearbeitungsflächen: '0,16' m**
*** EP-Aufgliederung gefordert
*** wie Position 02.07
STLB-Bau 2025-10 034
Wie Position 02.07, jedoch:
an Stirnbrett
Abwicklung der Bearbeitungsflächen: '0,16'  m
Menge: 30,000 m

**02.09 Erstbesch Wie vor, jedoch an Untersicht von Dachüberstand; bis 3,5 m über der Standfläche des hierfür erforderlichen Gerüstes; Abwicklung der Bearbeitungsflächen: '0,3' m**
*** EP-Aufgliederung gefordert
*** wie Position 02.07
STLB-Bau 2025-10 034
Wie Position 02.07, jedoch:
an Untersicht von Dachüberstand
bis 3,5 m über der Standfläche des hierfür
erforderlichen
Gerüstes
Abwicklung der Bearbeitungsflächen: '0,3'  m
Menge: 6,000 m

**02.10 Entfernen nicht tragfähige Schicht Decke Bauwerksabschluss Holzspanplatte**
*** EP-Aufgliederung gefordert
*** Bezugsbeschreibung
STLB-Bau 2025-10 034
Entfernen der nicht tragfähigen Schicht der
Holzoberfläche an
Decke als oberer Bauwerksabschluss, aus
Holzspanplatten,
innen,
Maße '
Zwischensparrenbereich, Breite bis 60cm'

Arbeitshöhe der zu bearbeitenden oder zu bekleidenden
Fläche
bis 5,5 m über der Standfläche des hierfür
erforderlichen
Gerüstes, Gerüst wird gesondert vergütet.
Menge: 120,000 m

**02.11 Entfernen nicht tragfähige Schicht Wie vor, jedoch bis 3,5 m über der Standfläche des hierfür erforderlichen Gerüstes;**
*** EP-Aufgliederung gefordert
*** wie Position 02.10
STLB-Bau 2025-10 034
Wie Position 02.10, jedoch:
bis 3,5 m über der Standfläche des hierfür
erforderlichen
Gerüstes
Menge: 30,000 m

**02.12 Anschlussfuge abdichten Wand elast.Dichtstoff Acrylatdispersion B 5-10mm PE geschlossenzellig**
*** EP-Aufgliederung gefordert
STLB-Bau 2025-10 034
Anschlussfuge abdichten zwischen Wand aus Putz,
Kalkzement-Normalputzmörtel (GP), und Holzwerkstoff,
innen,
mit elastischem Dichtstoff, Basis Acrylatdispersion,
Hersteller und Typ '
....................................................'
vom Bieter einzutragen,
weiß, Fugenbreite über 5 bis 10 mm, Verhältnis
Fugenbreite zu
Dichtstofftiefe 1:1, einschl. chemischer Vorreinigung,
einschl.
systemgebundenem Primer und Hinterfüllmaterial, PE,
nicht
wassersaugend/geschlossenzellig.
Menge: 70,000 m

**02.13 Erstbesch Decke Bauwerksabschluss Holzspanplatte Acrylharzlasur Acrylharzlasur**
*** EP-Aufgliederung gefordert
*** Bezugsbeschreibung
STLB-Bau 2025-10 034
Erstbeschichtung an Decke als oberer Bauwerksabschluss,
innen, Untergrund Holzspanplatten, schwache
Beanspruchung
DIN EN 927-1,
Zwischenbeschichtung aus Acrylharzlasur, als
Dünnschicht,
Schlussbeschichtung aus Acrylharzlasur, als
Dünnschicht,
transparent,
Hersteller und Typ '
....................................................'
vom Bieter einzutragen,
Arbeitshöhe der zu bearbeitenden oder zu bekleidenden
Fläche
bis 5,5 m über der Standfläche des hierfür
erforderlichen
Gerüstes, Gerüst wird gesondert vergütet.
Menge: 75,000 m2

**02.14 Erstbesch Decke Wie vor, jedoch bis 3,5 m über der Standfläche des hierfür erforderlichen Gerüstes;**
*** EP-Aufgliederung gefordert
*** wie Position 02.13
STLB-Bau 2025-10 034
Wie Position 02.13, jedoch:
bis 3,5 m über der Standfläche des hierfür
erforderlichen
Gerüstes
Menge: 10,000 m2

**02.15 Erstbesch Decke Wie vor, jedoch außen; mittlere Beanspruchung DIN EN 927-1; bis 3,5 m über der Standfläche des hierfür erforderlichen Gerüstes;**
*** EP-Aufgliederung gefordert
*** wie Position 02.13
STLB-Bau 2025-10 034
Wie Position 02.13, jedoch:
außen
mittlere Beanspruchung DIN EN 927-1
bis 3,5 m über der Standfläche des hierfür
erforderlichen
Gerüstes
Hersteller und Typ '
....................................................'
vom Bieter einzutragen,
Menge: 20,000 m2

**02.16 Erstbesch Sparren Holz Abwicklung 0,36 m Acrylharzlasur Acrylharzlasur**
*** EP-Aufgliederung gefordert
*** Bezugsbeschreibung
STLB-Bau 2025-10 034
Erstbeschichtung an Sparren, innen, Untergrund Holz,
Fichte,
gehobelt, schwache Beanspruchung DIN EN 927-1,
Abwicklung der Bearbeitungsflächen '0,36'  m,
Zwischenbeschichtung aus Acrylharzlasur, als
Dünnschicht,
Schlussbeschichtung aus Acrylharzlasur, als
Dünnschicht,
transparent,
Hersteller und Typ '
....................................................'
vom Bieter einzutragen,
Arbeitshöhe der zu bearbeitenden oder zu bekleidenden
Fläche
bis 5,5 m über der Standfläche des hierfür
erforderlichen
Gerüstes, Gerüst wird gesondert vergütet.
Menge: 130,000 m

**02.17 Erstbesch Sparren Wie vor, jedoch bis 3,5 m über der Standfläche des hierfür erforderlichen Gerüstes; Abwicklung der Bearbeitungsflächen: '0,4' m**
*** EP-Aufgliederung gefordert
*** wie Position 02.16
STLB-Bau 2025-10 034
Wie Position 02.16, jedoch:
bis 3,5 m über der Standfläche des hierfür
erforderlichen
Gerüstes
Abwicklung der Bearbeitungsflächen: '0,4'  m
Menge: 20,000 m

**02.18 Erstbesch Sparren Wie vor, jedoch außen; mittlere Beanspruchung DIN EN 927-1; bis 3,5 m über der Standfläche des hierfür erforderlichen Gerüstes; Abwicklung der Bearbeitungsflächen: '0,4' m**
*** EP-Aufgliederung gefordert
*** wie Position 02.16
STLB-Bau 2025-10 034
Wie Position 02.16, jedoch:
außen
mittlere Beanspruchung DIN EN 927-1
bis 3,5 m über der Standfläche des hierfür
erforderlichen
Gerüstes
Abwicklung der Bearbeitungsflächen: '0,4'  m
Menge: 30,000 m

**02.19 Erstbesch Holz Wie vor, jedoch an Pfette; Abwicklung der Bearbeitungsflächen: '0,75' m**
*** EP-Aufgliederung gefordert
*** wie Position 02.16
STLB-Bau 2025-10 034
Wie Position 02.16, jedoch:
an Pfette
Abwicklung der Bearbeitungsflächen: '0,75'  m
Menge: 40,000 m

### Titel 03 Anstriche außen

**03.01 Erstbesch Decke Zementbaupl Dispersionsfarbe-GBS Dispersionsfarbe**
*** EP-Aufgliederung gefordert
STLB-Bau 2025-10 034
Erstbeschichtung an Decke, außen, Untergrund
Zementbauplatten,
Grundbeschichtung für Dispersionsfarbe,
haftvermittelnd,
Schlussbeschichtung aus Dispersionsfarbe,
wasserbasiert,
Glanzgrad G3, deckend, sattgetönt,
Farbton '
angepasst an Putzfarbton'

Hersteller und Typ '
....................................................'
vom Bieter einzutragen,
Arbeitshöhe der zu bearbeitenden oder zu bekleidenden
Fläche
bis 5,5 m über der Standfläche des hierfür
erforderlichen
Gerüstes, Gerüst wird gesondert vergütet.
Menge: 5,000 m2

**03.02 Anschlussfuge außen abdichten elast.Dichtstoff Hybrid-Polymer B bis 10mm**
*** EP-Aufgliederung gefordert
STLB-Bau 2025-10 023
Anschlussfuge im Außenputz abdichten, mit elastischem
Dichtstoff, Basis Hybrid-Polymer, Fugenbreite bis 10
mm,
Profile werden gesondert vergütet,
Hersteller und Typ '
....................................................'
vom Bieter einzutragen.
Menge: 30,000 m

**03.03 Gerüstankerloch schließen Wand Putz Silikonharzputz**
*** EP-Aufgliederung gefordert
STLB-Bau 2025-10 001
Gerüstankerloch schließen, an Wand, außen, Untergrund
Putz,
Silikonharzputz.
Menge: 20,000 St

**03.04 Reparatur aufgeschnittenes WDVS Türbereich außen**
Reparatur des aufgeschnittenen WDVS im neuen Türbereich
durch Wiederherstellen der offenen vertikalen
Schmalseiten
(Leibungen),
Ausführung außen,
Leistung insbesondere (einschl. fachlich erforderlicher
zugehöriger Leistungen) bestehend aus:
- Ersatz fehlenden Dämmmaterials aus EPS oder XPS,
- luftdichte Fugenfüllung zwischen Türrahmen und
Dämmung
- Schließen der offenen Oberflächen der Dämmstoffebene,
- Herstellen einer streichbaren, wasserabweisenden
Putzoberfläche einschl. Gewebeeinlage.

Hinweis: Die Umrahmung der Leibung darf in der
Struktur von
der umgebenden Körnung abweichen. Auch eine mit kleinem
Korn geriebene Oberfläche ist zulässig.
Menge: 4,000 m

**Ausführungsbeschreibung 0002 Erläuterung zur Fassadenreinigung und -beschichtung**
*Erläuterung zur Fassadenreinigung und -beschichtung*
Die beim Reinigen anfallenden Rückstände sind
anschließend
von der Baustelle zu entfernen. Die Entsorgungskosten
übernimmt der AN. Das ist in der Kalkulation zu
berücksichtigen.

Turmfassade:

Giebel Ost:

Giebel West mit Dachuntersicht:

**03.05 Untergrund reinigen WDVS besch Moos Algen-Pilzbewuchs Hochdruckwasserstrahlen**
*** EP-Aufgliederung gefordert
*** Bezugsbeschreibung
STLB-Bau 2025-10 033
Reinigen des Untergrundes aus beschichtetem WDVS, von
grober Verschmutzung, von Moos, Algen- und Pilzbewuchs,
durch Hochdruckwasserstrahlen, zur Verbesserung der
Haftung, Untergrund senkrecht, Arbeitshöhe der zu
bearbeitenden Fläche bis 3,5 m über der Standfläche des
hierfür erforderlichen Gerüsts, aufgenommene Stoffe
sammeln,
und auf der Baustelle lagern, Abfall ist nicht
gefährlich, nicht
schadstoffbelastet.
Menge: 110,000 m2

**03.06 Untergrund reinigen Wie vor, jedoch bis 5,5 m über der Standfläche des hierfür erforderlichen Gerüsts; Gerüst wird gesondert vergütet;**
*** EP-Aufgliederung gefordert
*** wie Position 03.05
STLB-Bau 2025-10 033
Wie Position 03.05, jedoch:
bis 5,5 m über der Standfläche des hierfür
erforderlichen
Gerüsts
Gerüst wird gesondert vergütet
Menge: 25,000 m2

**03.07 Untergrund reinigen Wie vor, jedoch bis 11,5 m über der Standfläche des hierfür erforderlichen Gerüsts; Gerüst wird gesondert vergütet;**
*** EP-Aufgliederung gefordert
*** wie Position 03.05
STLB-Bau 2025-10 033
Wie Position 03.05, jedoch:
bis 11,5 m über der Standfläche des hierfür
erforderlichen
Gerüsts
Gerüst wird gesondert vergütet
Menge: 80,000 m2

**03.08 Überholungsbesch Wand Putz WDVS Dispersionsfarbe Dispersionsfarbe**
*** EP-Aufgliederung gefordert
*** Bezugsbeschreibung
STLB-Bau 2025-10 034
Überholungsbeschichtung an Wand, außen, Untergrund Putz
auf Wärmedämm-Verbundsystem,
Zwischenbeschichtung aus Dispersionsfarbe,
Schlussbeschichtung aus Dispersionsfarbe, deckend,
hellgetönt,
Farbton '
hell gelb-grün, wie Bestand'

Hersteller und Typ '
....................................................'
vom Bieter einzutragen,
Arbeitshöhe der zu bearbeitenden oder zu bekleidenden
Fläche
bis 3,5 m über der Standfläche des hierfür
erforderlichen
Gerüstes.
Menge: 110,000 m2

**03.09 Überholungsbesch Wie vor, jedoch an Leibung; Breite Leibung: '15' cm**
*** EP-Aufgliederung gefordert
*** wie Position 03.08
STLB-Bau 2025-10 034
Wie Position 03.08, jedoch:
an Leibung
Breite Leibung: '15'  cm
Menge: 30,000 m

**03.10 Überholungsbesch Wie vor, jedoch an Leibung; Breite Leibung: '50' cm**
*** EP-Aufgliederung gefordert
*** wie Position 03.08
STLB-Bau 2025-10 034
Wie Position 03.08, jedoch:
an Leibung
Breite Leibung: '50'  cm
Menge: 10,000 m

**03.11 Überholungsbesch Wie vor, jedoch bis 5,5 m über der Standfläche des hierfür erforderlichen Gerüstes; Gerüst wird gesondert vergütet;**
*** EP-Aufgliederung gefordert
*** wie Position 03.08
STLB-Bau 2025-10 034
Wie Position 03.08, jedoch:
bis 5,5 m über der Standfläche des hierfür
erforderlichen
Gerüstes
Gerüst wird gesondert vergütet
Menge: 25,000 m2

**03.12 Überholungsbesch Wie vor, jedoch bis 11,5 m über der Standfläche des hierfür erforderlichen Gerüstes; Gerüst wird gesondert vergütet;**
*** EP-Aufgliederung gefordert
*** wie Position 03.08
STLB-Bau 2025-10 034
Wie Position 03.08, jedoch:
bis 11,5 m über der Standfläche des hierfür
erforderlichen
Gerüstes
Gerüst wird gesondert vergütet
Menge: 80,000 m2

**03.13 Egalisierungsanstrich Silikonharzfarbe Wand**
*** EP-Aufgliederung gefordert
STLB-Bau 2025-10 034
Einmaliger Egalisierungsanstrich aus Silikonharzfarbe,
auf
Wänden, im Farbton des Oberputzes, Arbeitshöhe der zu
bearbeitenden oder zu bekleidenden Fläche bis 5,5 m
über der
Standfläche des hierfür erforderlichen Gerüstes,
Gerüst wird
beigestellt/ist vorh.,
Hersteller und Typ '
....................................................'
vom Bieter einzutragen.
Menge: 50,000 m2

**03.14 Überholungsbesch Sockel Putz Abwicklung 0,3 m Dispersionsfarbe Dispersionsfarbe**
*** EP-Aufgliederung gefordert
STLB-Bau 2025-10 034
Überholungsbeschichtung an Sockel, außen, Untergrund
Putz,
Zement-Normalputzmörtel (GP),
Abwicklung der Bearbeitungsflächen '0,3'  m,
Zwischenbeschichtung aus Dispersionsfarbe,
Schlussbeschichtung aus Dispersionsfarbe, deckend,
sattgetönt,
Farbton '
mittelbraun'

Hersteller und Typ '
....................................................'
vom Bieter einzutragen.
Menge: 30,000 m

**03.15 Erstbesch Sockel Putz Abwicklung 0,3 m Dispersionsfarbe-GBS Dispersionsfarbe Dispersionsfarbe**
*** EP-Aufgliederung gefordert
STLB-Bau 2025-10 034
Erstbeschichtung an Sockel, außen, Untergrund Putz,
Zement-Normalputzmörtel (GP),
Abwicklung der Bearbeitungsflächen '0,3'  m,
Grundbeschichtung für Dispersionsfarbe,
haftvermittelnd,
Zwischenbeschichtung aus Dispersionsfarbe,
Schlussbeschichtung aus Dispersionsfarbe, Glanzgrad G4,
deckend, sattgetönt,
Hersteller und Typ '
....................................................'
vom Bieter einzutragen.
Menge: 30,000 m

### Titel 04 Gerüste

**Ausführungsbeschreibung 0003 Hinweis Erreichbarkeit der Fassadenflächen**
*Hinweis Erreichbarkeit der Fassadenflächen*
Die Wahl der Erreichbarkeit der Fassadenflächen
oberhalb von
3,50m über der Standfläche eines dafür erforderlichen
Gerüstes
(Besondere Leistungen) ist dem AN überlassen. Es können
dafür z.B. auch Hubarbeits- oder -gelenkbühnen
verwendet
werden.

**04.01 Gerüst für eigene Leistungen in der Fahrzeughalle**
*** EP-Aufgliederung gefordert
Gerüste für die eigene Leistung in der Fahrzeughalle,
bei Fahrgerüsten mit mit gummierten Fahrrollen,
Verwendete Gerüstlagen mit allseitigem Seitenschutz.
Längsschnitt der Fahrzeughalle mit Hochlager:
Menge: 1,000 psch

**04.02 Gerüste für eigene Leistung an Giebelfassade Ost**
*** EP-Aufgliederung gefordert
Gerüste für die eigene Leistung an der Giebelfassade
Ost.
Gerüst als Besondere Leistung an der Giebelfassade Ost:
Menge: 1,000 psch

**04.03 Gerüste für eigene Leistung an Giebelfassade West**
*** EP-Aufgliederung gefordert
Gerüste für die eigene Leistung an der Giebelfassade
West.
Gerüst als Besondere Leistung an der Giebelfassade
West:
Menge: 1,000 psch

**04.04 Gerüste für eigene Leistung an Giebelfassade Süd**
*** EP-Aufgliederung gefordert
Gerüste für die eigene Leistung an der Giebelfassade
Süd.
Gerüst als Besondere Leistung an der Giebelfassade Süd:
Menge: 1,000 psch

**04.05 Gerüste für eigene Leistung am Turm**
*** EP-Aufgliederung gefordert
Gerüste für die eigene Leistung am Turm, vierseitig.
Gerüst als Besondere Leistung an der Turmfassade:
Menge: 1,000 psch

### Titel 05 Schutzmaßnahmen, Stundenlohn, Sonstiges

**Ausführungsbeschreibung 0004 Hinweise zum Abkleben von Bauteilen**
*Hinweise zum Abkleben von Bauteilen*
Die Schutzabdeckung der Fenster, Türen und Wände
beinhaltet
mit dem Abkleben der Ränder auch das scharfkantige
Abkleben
zu den angrenzenden, malerseitig zu behandelnden
Flächen.
Eine gesonderte Abrechnung von scharfen Abklebungen an
diesen Bauteilen erfolgt nicht - wenn nicht
ausdrücklich anders
und in eigenen Positionen beschrieben.

Das beschriebene Abkleben der Steckdosen gilt auch für
Doppelsteckdose, Lichtschalter und ähnl. Bauteile.

Die Schutzabdeckung der Fenster beinhaltet auch die
Fensterbänke.
Die Schutzabdeckung der Türen beinhaltet auch die der
Türzargen und -rahmen.

**05.01 Schutzabdeck. Fenster Tür Folie herstellen beseitigen**
*** EP-Aufgliederung gefordert
STLB-Bau 2024-04 034
Schutzabdeckung des Fensters und der Tür, einseitig,
Abdeckung aus Folie, Stöße überlappen, Ränder kleben,
herstellen und beseitigen, Arbeitshöhe der zu
bearbeitenden
oder zu bekleidenden Fläche bis 3,5 m über der
Standfläche
des hierfür erforderlichen Gerüstes.
Menge: 150,000 m2

**05.02 Schutzabdeck. Wandfläche Folie herstellen beseitigen**
*** EP-Aufgliederung gefordert
STLB-Bau 2024-04 034
Schutzabdeckung der Wandfläche,
Abdeckung aus Folie, Stöße überlappen, Ränder kleben,
herstellen und beseitigen, Arbeitshöhe der zu
bearbeitenden
oder zu bekleidenden Fläche bis 3,5 m über der
Standfläche
des hierfür erforderlichen Gerüstes.
Menge: 30,000 m2

**05.03 Abkleben Steckdose Klebeband beseitigen**
*** EP-Aufgliederung gefordert
STLB-Bau 2024-04 034
Abkleben der Steckdose, Klebeband, einschl. beseitigen.
Menge: 60,000 St

**05.04 Schutzabdeck. Leuchte/Lampe bis 1m2 Folie herstellen beseitigen**
*** EP-Aufgliederung gefordert
STLB-Bau 2025-10 034
Schutzabdeckung der Leuchte/Lampe, Einzelflächen bis 1
m2,
Abdeckung aus Folie, herstellen und beseitigen,
Arbeitshöhe
der zu bearbeitenden oder zu bekleidenden Fläche bis
3,5 m
über der Standfläche des hierfür erforderlichen
Gerüstes.
Menge: 30,000 St

**05.05 Einrichten, Räumen der Baustelle, zusätzliche Anfahrt**
Zusätzliches Einrichten und Räumen der Baustelle,
bei länger andauernden und nicht vorhersehbaren
Unterbrechungen im Bauablauf,
für sämtliche in der Leistungsbeschreibung aufgeführten
Leistungen.
Ausführung nur nach vorheriger Abstimmung mit dem
Bauherrn.

Hinweis 1: Diese Leistung beinhaltet nicht die
"normale"
Baustelleneinrichtung für die beschriebenen Leistungen.
Diese Kosten sind bereits in die EPs einzukalkulieren.
Siehe auch "Allgemeine Hinweise zur
Leistungsaufstellung" und
"Hinweise zum zeitlich versetzten Ablauf der
Trockenbauarbeiten".

Hinweis 2: Damit ist das einmalige Einrichten/Räumen
jeweils
unter den genannten Bedingungen für aufeinanderfolgende
Arbeiten (über einen oder mehrere Tage, auch mit
dazwischen
liegenden Wochenend- oder Feiertagen) berücksichtigt.
Diese Position ist nicht anwendbar bei zusätzlichen
Anfahrten,
deren Ursache der Auftragnehmer zu vertreten hat
(mangelhafte Ausführung, Terminverzögerungen u.ä.).
Menge: 1,000 psch

**05.06 Stundenlohnarbeiten Arbeitskräfte, nur nach Anordnung AG**
*** Stundenlohnarbeiten
Stundenlohnarbeiten durch geeignete Arbeitskräfte,
auf Anordnung des AG ausführen.
Zuschläge für Nacht-, Sonntags- und Feiertagsarbeit
werden,
bei ausdrücklicher Forderung des ÁG,
gesondert vergütet.

Hinweis: Vergütungsansprüche gemäß VOB/B §15.
Menge: 5,000 h

USt %: 19,00
